# CTI_Systeme
Leistungsbeschreibung (GAEB 90, DA81)
DV-Nummer: 120201
Währung: EUR

## Störmeldesysteme
Datum: 13.02.12

**1 Sammelmelder AS1200/1210**
Sammelmelder AS1200/1210
Gerätebeschreibung:
Mit dem Sammelmelder AS1200 können bis zu 12 Kontakte
überwacht werden. Zusätzlich steht für die Eingänge
ein Relais zur Verfügung, welchem z.B. ein Horn oder
eine Blitzleuchte angeschlossen werden kann. Das AS1200
ist sowohl als 24V positiv wie auch als 24V negativ
Version erhältlich
Technische Beschreibung:
AS1200 positiv: Sammelmelder mit 12x Eingänge 24VDC
oder 24VAC positiv geschaltet
und 1x potenzialfreies Relais 4A 250VAC / 2A 60VDC als
NO.
AS1200 negativ: Sammelmelder mit 12x Eingänge 24VDC
oder 24VAC negativ geschaltet
und 1x potenzialfreies Relais 4A 250VAC / 2A 60VDC als
NO.
Technische Daten:
Meldeeingänge: 12 Eingänge als NO
Systemeingänge: Hornquittierung
Kommunikation: Relaisausgang als NO
Betriebsspannung nominal: 24VDC / 24VAC
Meldespannung nominal: 24VDC / 24VAC
Schaltvermögen Relais: 4A 250VAC / 2A 60VDC
Leistungsaufnahme: Max. 1.5W
Anschlüsse: Schraubklemmen max. 2,5mm2
Temperaturbereich: -20 bis +50°C
Schutzgrad: IP00
Einbaulage: beliebig
Montage: DIN-Schiene / C-Schiene
Gewicht: 140g
Masse (BxHxT): 68 x 82 x 46 mm
Bezeichnung: AS1200 Sammelmelder +24VDC/AC 824.512.01
AS1200 Sammelmelder -24VDC/AC 824.512.02
Zubehör: Netzgerät EcoPower PSS 242 24VDC/2A
862.332.420

Lieferant: CTi-Systeme GmbH
D-70182 Stuttgart  Schickstraße 2
Tel. +49 (0) 711/79 02 01-0  Fax -29
info@cti-systeme.de  www.cti-systeme.de
Menge: 1,000 Stk

**2 Anzeigebaustein AS-D16**
Anzeigebaustein AS-D16
Gerätebeschreibung:
Anzeigebaustein für den Fronteinbau mit 16 DUO-LED
rot/grün. Integrierter Summer welcher über einen
Systemeingang von extern aktiviert werden kann.
Lampentest auf der Front sowie zusätzliche
Bedienelemente die
zur Integration in ein übergeordnetes System. Die
Beschriftung erfolgt einfach mit den mitgelieferten
Einschubstreifen. Der Anschluss erfolgt über
Schraubsteckklemmen auf der Geräterückseite.
Technische Beschreibung:
Einbauversion mit 16x Eingängen 24VDC/AC, integriertem
Summer, 3 Systemeingängen und 3 Systemausgängen.
Technische Daten:
Signalisierung: 16 DUO LED / integrierter Summer
Meldeeingänge: Je 16 Eingänge pro LED Farbe
Systemeingänge: Summer / Lampentest / Sammelstörung
Systemausgänge: Horn- / Meldungsquittierung /
Lampentest
Bedienelemente: Horn- / Meldungsquittierung /
Lampentest
Betriebsspannung: 8-30VDC / 12-28.5VAC, 40-80Hz (bei
AC-Betrieb Ausgänge ohne Funktion)
Meldespannung 24V AC/DC ± 20%
Leistungsaufnahme: Max. 3W
Temperaturbereich: -0°C bis 65°C
Gewicht: 260g
Abmessung: BxHxT 72x144x61mm (ohne Klemmen)
Frontausschnitt: BxH 68x138mm
Klemmen: Steck- Schraubklemmen max. 2.5mm2
Einbaulage: Beliebig
Schutzgrad: IP20
Bezeichnung: Anzeigebaustein AS-D16 AS-D16-24-RG
mit DUO-LED Rot / Grün

Lieferant: CTi-Systeme GmbH
D-70182 Stuttgart  Schickstraße 2
Tel. +49 (0) 711/79 02 01-0  Fax -29
info@cti-systeme.de  www.cti-systeme.de
Menge: 1,000 Stk

**3 Betriebs-/Störmelder AS-D16-BS**
Betriebs-/Störmelder AS-D16-BS
Gerätebeschreibung:
Betriebs-/Störmelder für den Fronteinbau mit 16
Kanälen. Integrierte Bedienelemente für
Hornquittierung,
Meldungsquittierung und Lampentest. Eingebauter,
ausschaltbarer Summer. Öffner und Schliesser für jeden
Betriebs- und Störeingang separat umschaltbar.
Zeitverzögerung für alle Störeingänge gemeinsam
zuschaltbar.
Meldeablauf der Störung als Neuwertmelder. Ausgänge für
Horn- und Sammelmeldung. Die Beschriftung erfolgt
mit den mitgelieferten Einschubstreifen. Der Anschluss
erfolgt über Schraubsteckklemmen auf der
Geräterückseite.
Vorgeschlagenes Fabrikat
Produkt: Betriebs-/Störmelder AS-D16-24-BS
Hersteller: APS systems AG, www.APS-Systems.ch
Technische Beschreibung:
Einbauversion mit 16 Eingängen 24VDC/AC, integriertem
Summer, 3 Systemeingängen und 3 Systemausgängen.
Technische Daten:
Signalisierung: 16 DUO LED / integrierter Summer
Meldeeingänge: je 16 Eingänge Betrieb und Störung
Systemeingänge: externer Lampentest / Hornquittierung /
Lampenquittierung
Systemausgänge: Horn- / Meldungsquittierung /
Lampentest
Bedienelemente: Horn- / Meldungsquittierung /
Lampentest
Betriebsspannung: 8-30VDC / 12-28.5VAC, 40-80Hz (bei
AC-Betrieb Ausgänge ohne Funktion)
Meldespannung 24V AC/DC ± 20%
Leistungsaufnahme: max. 3W
Temperaturbereich: -0°C bis 65°C
Gewicht: 260g
Abmessung: BxHxT 72x144x61mm (ohne Klemmen)
Frontausschnitt: BxH 68x138mm
Klemmen: Schraub- Steckklemmen max. 2.5mm²
Einbaulage: beliebig
Schutzgrad: IP20

Lieferant: CTi-Systeme GmbH
D-70182 Stuttgart  Schickstraße 2
Tel. +49 (0) 711/79 02 01-0  Fax -29
info@cti-systeme.de  www.cti-systeme.de
Menge: 1,000 Stk

**4 Transformatoren EcoPower PSA**
Transformatoren EcoPower PSA
- DIN-Modulgehäuse 3M,5M,6M,8M
- 47 mm Fronttafel-Ausschnitt
- DIN-Schiene
- Schutzklasse II
- IP20
Die EcoPower Geräte der Reihe PSA sind kompakte
Transformatoren die in den Spannungsvarianten 12VDC und
24VDC bis zu einer Leistung von 75VA erhältlich sind.
Die Geräte lassen sich direkt auf die DIN-Hutschiene
aufschnappen und sind für den Einbau in Schränke mit
47mm Fronttafel-Ausschnitt geeignet .
Bestellhinweise ( Katalog Netzgeräte/Transformatoren )
Bezeichnung Daten Abmessungen Bestell-Nr.
PSA 121.5 230VAC, 12VAC / 18VA 52.5x93x68.5mm
862.361.215
PSA 122.9 230VAC, 12VAC / 35VA 87.5x93x68.5mm
862.361.229
PSA 124.1 230VAC, 12VAC / 50VA 105x93x68.5mm
862.361.241
PSA 240.7 230VAC; 24VAC / 18VA 52.5x93x68.5mm
862.362.407
PSR 241.4 230VAC; 24VAC / 35VA 87.5x93x68.5mm
862.362.414
PSR 242.0 230VAC; 24VAC / 50VA 105x93x68.5mm
862.362.420
PSR 243.1 230VAC; 24VAC / 75VA 140x93x68.5mm
862.342.410

Lieferant: CTi-Systeme GmbH
D-70182 Stuttgart  Schickstraße 2
Tel. +49 (0) 711/79 02 01-0  Fax -29
info@cti-systeme.de  www.cti-systeme.de
Menge: 1,000 Stk

**5 EcoPower PSS / PSR**
EcoPower PSS / PSR
- DIN-Modulgehäuse 3M,5M,6M,8M
- 47 mm Fronttafel-Ausschnitt
- DIN-Schiene
- Stabilisierter Ausgang (Modell PSS)
- Geglätteter Ausgang (Modell PSR)
- Schutzklasse II
- IP20 mit Klemmenabdeckung
Die EcoPower Geräte der Reihe PSS sind in
primärgetakteter Schalttechnik ausgeführt.
Sie sind überlast- und kurzschlussgeschützt.
Die Geräte lassen sich direkt auf die DIN-Hutschiene
aufschnappen und sind für den Einbau in Schränke mit
47mm Fronttafel-Ausschnitt geeignet .
Bestellhinweise ( Katalog Netzgeräte )
Bezeichnung Daten Abmessungen Bestell-Nr.
PSS 121.2 100-240VAC, 12VDC / 1.25A 52.5x93x68.5mm
862.331.212
PSS 122 100-240VAC, 12VDC / 2.0A 87.5x93x68.5mm
862.331.220
PSS 123 100-240VAC, 12VDC / 3.0A 105x93x68.5mm
862.331.230
PSS 124 230VAC, 12VDC / 4.0A 140x93x68.5mm 862.331.240
PSS 125 230VAC, 24VDC / 5.0A 140x93x68.5mm 862.331.250
PSS 240.6 100-240VAC, 24VDC / 0.6A 52.5x93x68.5mm
862.332.406
PSS 241 100-240VAC, 24VDC / 1A 87.5x93x68.5mm
862.332.410
PSS 242 100-240VAC, 24VDC / 2A 105x93x68.5mm
862.332.420
PSS 243 230VAC, 24VDC / 3A 105x93x68.5mm 862.332.430
PSS 244 230VAC, 24VDC / 4A 140x93x68.5mm 862.332.440
PSS 245 230VAC, 24VDC / 5A 140x93x68.5mm 862.332.450
PSR 120.5 230VAC; 12VDC / 0.5A 87.5x93x68.5mm
862.341.205
PSR 121 230VAC; 12VDC / 1A 140x93x68.5mm 862.341.210
PSR 240.5 230VAC; 24VDC / 0.5A 105x93x68.5mm
862.342.405
PSR 241 230VAC; 24VDC / 1A 140x93x68.5mm 862.342.410

Lieferant: CTi-Systeme GmbH
D-70182 Stuttgart  Schickstraße 2
Tel. +49 (0) 711/79 02 01-0  Fax -29
info@cti-systeme.de  www.cti-systeme.de
Menge: 1,000 Stk

**6 EcoPower PSU**
EcoPower PSU
- Primärspannung 115VAC oder 230VAC
- Sekundärspannung 24VDC ( 1A, 2.5A, 5A, 10A )
  geglättet
- Restwelligkeit < 3%
- CE-Mark ( EMV-Verordnung )
- Geprüfte Sicherheit GS, CSA/NRTL, UL
- Eingangsseitiger Blitzschutz
- Montage auf DIN-Schiene ( 1A, 2.5A ) oder Aufbau
  ( 5A,10A )
Bestellhinweise ( Katalog Netzgeräte )
Bezeichnung Daten Abmessung Bestell-Nr.
PSU 241 230VAC; 24VDC / 1A 104x81x94mm 862.324.001
PSU 242 230VAC; 24VDC / 2,5A 125x96x109mm 862.324.003
PSU 245 230VAC; 24VDC / 5A 119x133x167mm 862.324.005
PSU 2410 230VAC; 24VDC / 10A 155x158x184mm 862.324.010
PSU 242 115VAC; 24VDC / 2,5A 125x96x109mm 862.324.004
PSU 245 115VAC; 24VDC / 5A 119x133x167mm 862.324.006
PSU 2410 115VAC; 24VDC / 10A 155x158x184mm 862.324.011

Lieferant: CTi-Systeme GmbH
D-70182 Stuttgart  Schickstraße 2
Tel. +49 (0) 711/79 02 01-0  Fax -29
info@cti-systeme.de  www.cti-systeme.de
Menge: 1,000 Stk

**7 Störmeldesystem LSA 08.3.../08.5...**
Störmeldesystem LSA 08.3.../08.5...
- Störmeldung mit Blinklicht nach DIN 19235
- Betriebs-und Meldespannung 24V DC
- Neuwert-, Erstwertmeldung programmierbar
- 8 störsichere Eingänge, NO
- 8 Lampenausgänge ( je 0.5A ), gleichschaltend wie LED
- potentialfreie Relaisausgänge ( 250V; 4A ) Funktionen
  programmierbar
- Horn-, Lampenquittierung und Lampentest über externe
  Tasten
- Zentralbaustein beliebig erweiterbar mit
  Gruppenbaustein
- Montage auf DIN-Schiene oder Aufbau
- Abmessungen: HxBxT: 75x100x110mm
Erstwertmeldung
Jede auftretende Störmeldung wird durch Blinken des
zugeordneten LED angezeigt und die Relaisausgänge für
die akustische Meldung, Sammelmeldung und
Gruppenmeldung werden aktiviert. Bei Betätigung der
Lampenquittierung geht der Sichtmelder, sofern die
Störung noch besteht, von Blinklicht in Dauerlicht
über. Ist die
Störung zwischenzeitlich behoben, erlischt der
blinkende Sichtmelder nach Betätigung der
Lampenquittierung.
Die akustische Meldung wird getrennt quittiert.
Kommt eine weitere Meldung nach der Hornquittierung
aber vor der Lampenquittierung, so bleibt das Horn
inaktiv,
die LED blinkt bis zur Lampenquittierung.
Neuwertmeldung
Erfolgen mehrere Meldungen nacheinander bzw. nahezu
gleichzeitig, so wird nur die Meldung durch Blinklicht
angezeigt, welche zuerst auftrat. Sämtliche weiteren
Meldungen werden in Dauerlicht angezeigt, solange sie
anstehen. Gleichzeitig werden die Relaisausgänge für
die akustische Meldung, Sammelmeldung und
Gruppenmeldung aktiviert. Bei Betätigung der
Lampenquittierung geht der Sichtmelder der zuerst
gespeicherten
Meldung, sofern die Störung noch besteht, von
Blinklicht in Dauerlicht über. Ist die Störung
zwischenzeitlich
behoben, erlischt der blinkende Sichtmelder nach
Betätigung der Lampenquittierung. Die akustische
Meldung
wird getrennt quittiert.
Bestellhinweise ( Katalog LSA )
Bezeichnung Betriebs-u. Meldespannung Eingänge
Bestell-Nr.
Zentralbaustein 24V DC 8 LSA.08.311.001
Gruppenbaustein 24V DC 8 LSA.08.311.002

Lieferant: CTi-Systeme GmbH
D-70182 Stuttgart  Schickstraße 2
Tel. +49 (0) 711/79 02 01-0  Fax -29
info@cti-systeme.de  www.cti-systeme.de
Menge: 1,000 Stk

**8 Störmeldesystem LSB 04/08.4...**
Störmeldesystem LSB 04/08.4...
- Störmeldung mit Dauerlicht gem. DIN 19235
- Betriebs-und Meldespannung 24V DC/AC oder 230V AC
- 4 bzw. 8 störsichere Eingänge
- 4 bzw. 8 Lampenausgänge ( je 0.5A ), gleichschaltend
  wie LED
- potentialfreie Relaisausgänge ( 250V; 4A )
- Horn-Quittierung und Lampentest über externe Tasten
- Zentralbaustein beliebig erweiterbar mit
  Gruppenbaustein
- Montage auf DIN-Schiene
- Abmessungen: HxBxT: 77x90x45mm
Zentralbaustein
Der Zentralbaustein beinhaltet die für ein komplettes
Meldesystem notwendigen Funktionen wie
Horn- und Sammelausgang ( Relaiskontakte ), 4
Lampenausgänge sowie 4 Meldeeingänge, die
ein Gruppenmelderelais ansteuern.
Jede eingehende Störmeldung wird über die entsprechende
integrierte LED durch Dauerlicht
angezeigt.
Gruppenbaustein
Der Gruppenbaustein ist für 8 Meldeeingänge ausgelegt,
welche auf ein Gruppenrelais wirken. Zusätzlich stehen
8 Lampenausgänge zur Verfügung.
Bestellhinweise ( Katalog LSB )
Bezeichnung Betriebs-u. Meldespannung Eingänge
Bestell-Nr.
Zentralbaustein 24V AC/DC 4 LSB.04.411.001
Gruppenbaustein 24V AC/DC 8 LSB.08.411.002
Zentralbaustein 230V AC 4 LSB.04.422.001
Gruppenbaustein 230V AC 8 LSB.08.422.002
24V DC 8 LSA.08.311.002

Lieferant: CTi-Systeme GmbH
D-70182 Stuttgart  Schickstraße 2
Tel. +49 (0) 711/79 02 01-0  Fax -29
info@cti-systeme.de  www.cti-systeme.de
Menge: 1,000 Stk

**9 Störmeldesystem LSC**
Störmeldesystem LSC
Gerätebeschreibung:
Das modulare LSC Störmeldesystem nach DIN 19235 mit
Neu- oder Erstwertmeldung signalisiert Betriebs- oder
Störmeldungen mittels LED-Anzeigen und eingebauten
Summer. Die Module werden entweder mit der Software
oder den Fronttasten programmiert. Die Basismodule und
Relaismodule können mit dem CAN-Bus bis auf 1000m
abgesetzt installiert werden. Das Panelmodul wird in
der Schrank- oder Gerätefront eingebaut und kann bis zu
3m
vom zugehörigen BM-Modul montiert werden.
Vorgeschlagenes Fabrikat
Produkt: Störmeldesystem LSC
Hersteller: APS systems AG, www.APS-Systems.ch
Technische Beschreibung:
Basismodul BM: Grundbaustein mit 8 Eingängen inklusive
LED-Anzeige, eingebauter Summer,
potentialfreie Sammel-, Gruppen- und Hornausgängen.
Relaismodul RM: Relaismodul mit 8 potentialfreie Relais
inklusive LED-Anzeige.
Panelmodul PM: Anzeige- und Bedienelement für den
Fronteinbau. Eingebauter Summer mit Bedientasten
für Horn- sowie Lampenquittierung und Lampentest.
Technische Daten: BM-Modul RM-Modul PM-Modul
Maße BxHxT: 87,5 x 90 x 58mm³ 87,5 x 90 x 58mm³
96 x 96 x 51mm³
Frontausschnitt: 92 x 92mm
Einbaulage: DIN / beliebig DIN / beliebig
Anschlüsse: Klemmleiste 2.5mm² Klemmleiste 2.5mm²
Temperaturbereich: -0°C bis 55°C -0°C bis 55°C -0°C bis
5 5°C
Schutzgrad: IP20 IP20 IP20
Betriebsspannung: 24VDC +/-20% 24VDC +/-20% 24VDC
+/-20%
Blinkfrequenz: 1 Hz 1 Hz 1 Hz
Schaltleistung Relais: max. 3A / 250VAC Max. 3A /
250VAC Max. 3A / 250VAC
Leistungsaufnahme: max. 5W Max. 5W Max. 5W
Ansprechverzögerung: ca. 10 ms Ca. 10 ms Ca. 10 ms
Widerbereitschaftszeit: ca. 1 sek. Ca. 1 sek. Ca. 1
sek.
Busdistanz: 1000m 1000m 3m
Bezeichnung: Basismodul BM 24VDC 832.600.012
Relaismodul RM 24VDC 832.600.022
Panelmodul PM 24VDC 832.600.000
BCCS4 Buskabel Modulverbindungen 0.2m 832.600.031
BCCL6 Buskabel BM-PM Verbindung 3.0m 832.600.033
Busanschlussmodul CIM 832.600.032
Termi Programmiersoftware inkl. Kabel 3.0m 832.600.090
Netzgerät EcoPower PSS 242 24VDC/2A 862.332.420

Lieferant: CTi-Systeme GmbH
D-70182 Stuttgart  Schickstraße 2
Tel. +49 (0) 711/79 02 01-0  Fax -29
info@cti-systeme.de  www.cti-systeme.de
Menge: 1,000 Stk

**10 Störmeldesystem LSE 08/16.6...**
Störmeldesystem LSE 08/16.6...
- Störmeldung mit Blinklicht gem. DIN 19235
- Betriebsspannung 24VDC oder 230VAC
- Meldespannung 24VDC oder 230VAC
- Neuwert-, Erstwertmeldung programmierbar
- 8 bzw. 16 störsichere Eingänge, gruppenweise
  programmierbar, NO/NC
- potentialfreie Relaisausgänge ( 250V; 4A ),
- Div. Funktionen programmierbar mittels DIP-Schalter
- Integrierte Quittiertasten ( extern möglich )
- beliebig erweiterbar durch Parallelschalten mittels
  Busverbindung
- Fronteinbau ( Ausschnitt 138x68mm )
- Abmessungen: ( HxBxT ) 144x72x176mm
Vorgeschlagenes Fabrikat
Produkt: Störmelder LSE08/16
Hersteller: APS systems AG, www.APS-Systems.ch
Beschreibung
Die Störmeldesysteme LSE für 8 bzw. 16 Meldungen sind
elektronische Meldesysteme, in kompaktem
Fronteinbaugehäuse integriert. Die Frontseite enthält 8
bzw. 16 rote LED für Alarmmeldungen, 1 grüne LED
für die Betriebsanzeige. Wahlweise sind die Geräte mit
2 Quittiertasten, der Lampenprüftaste und Horn
ausgerüstet. Die Quittierung und die Lampenprüfung kann
auch über externe Tasten erfolgen. Potentialfreie
Relaiskontakte ( 1S ) stehen standardmässig für Horn,-
Sammel- u. Gruppenmeldung zu Verfügung. Auf
Wunsch kann jedem Meldeeingang ein Ausgangsrelais
zugeordnet werden.
Erstwertmeldung
Jede auftretende Störmeldung wird durch Blinken des
zugeordneten LED angezeigt und die Relaisausgänge für
die akustische Meldung, Sammelmeldung und
Gruppenmeldung werden aktiviert. Bei Betätigung der
Lampenquittierung geht der Sichtmelder, sofern die
Störung noch besteht, von Blinklicht in Dauerlicht
über. Ist die
Störung zwischenzeitlich behoben, erlischt der
blinkende Sichtmelder nach Betätigung der
Lampenquittierung.
Die akustische Meldung wird getrennt quittiert.
Kommt eine weitere Meldung nach der Hornquittierung
aber vor der Lampenquittierung, so bleibt das Horn
inaktiv,
die LED blinkt bis zur Lampenquittierung.
Neuwertmeldung
Erfolgen mehrere Meldungen nacheinander bzw. nahezu
gleichzeitig, so wird nur die Meldung durch Blinklicht
angezeigt, welche zuerst auftrat. Sämtliche weiteren
Meldungen werden in Dauerlicht angezeigt, solange sie
anstehen. Gleichzeitig werden die Relaisausgänge für
die akustische Meldung, Sammelmeldung und
Gruppenmeldung aktiviert. Bei Betätigung der
Lampenquittierung geht der Sichtmelder der zuerst
gespeicherten
Meldung, sofern die Störung noch besteht, von
Blinklicht in Dauerlicht über. Ist die Störung
zwischenzeitlich
behoben, erlischt der blinkende Sichtmelder nach
Betätigung der Lampenquittierung. Die akustische
Meldung
wird getrennt quittiert.

Störmeldesystem LSE 08/16.6...
Bestellhinweise ( Katalog LSE )
Anzahl Eingänge
Ausgangsrelais je Eingang
Integrierte Quittiertasten

Bestell-Nr.
8 LSE.08.6...000
16 LSE.16.6...000
8 x LSE.08.6...700
16 x LSE.16.6...700
8 x LSE.08.6...010
16 x LSE.16.6...010
8 x x LSE.08.6...710
16 x x LSE.16.6...710

B etriebsspannung ¦ ¦ M eldespannung
1 = 24VDC 1 = 24VDC
2 = 230VAC 2 = 230VAC galv. getrennte Eingänge
7 = 110VDC 3 = 24VDC galv. getrennte Eingänge
7 = 110VDC galv. getrennte Eingänge

Lieferant: CTi-Systeme GmbH
D-70182 Stuttgart  Schickstraße 2
Tel. +49 (0) 711/79 02 01-0  Fax -29
info@cti-systeme.de  www.cti-systeme.de
Menge: 1,000 Stk

**11 Störmeldesystem LSE 08/16.7...**
Störmeldesystem LSE 08/16.7...
- Störmeldung mit Dauerlicht gem. DIN 19235
- Betriebsspannung 24VDC oder 230VAC
- Meldespannung 24VDC oder 230VAC
- 8 bzw. 16 störsichere Eingänge, gruppenweise
  programmierbar, NO/NC
- potentialfreie Relaisausgänge ( 250V; 4A ),
- Funktionen programmierbar mittels DIP-Schalter
- Integrierte Quittiertasten ( extern möglich )
- beliebig erweiterbar durch Parallelschalten mittels
  Busverbindung
- Fronteinbau ( Ausschnitt 138x68mm )
- Abmessungen: ( HxBxT ) 144x72x176mm
Vorgeschlagenes Fabrikat
Produkt: Störmelder LSE08/16
Hersteller: APS systems AG, www.APS-Systems.ch
Beschreibung
Die Störmeldesysteme LSE für 8 bzw. 16 Meldungen sind
elektronische Meldesysteme, in kompaktem
Fronteinbaugehäuse integriert. Die Frontseite enthält 8
bzw. 16 rote LED für Alarmmeldungen,
1 grüne LED für die Betriebsanzeige, sowie die Tasten
für Lampentest und Hornquittierung. Potentialfreie
Relaiskontakte ( 1S ) stehen standardmässig für Horn,-
Sammel- u. Gruppenmeldung zu Verfügung. Auf
Wunsch kann jedem Meldeeingang ein Ausgangsrelais
zugeordnet werden.

Bestellhinweise ( Katalog LSE )
Anzahl Eingänge
Ausgangsrelais je Eingang
Bestell-Nr.
8 LSE.08.7...600
8 x LSE.08.7...610
16 LSE.16.7...600
16 x LSE.16.7...610

B etriebsspannung
1 = 24VDC 2 = 230VAC ¦
M eldespannung ¦
1 = 24VDC
2 = 230VAC

Lieferant: CTi-Systeme GmbH
D-70182 Stuttgart  Schickstraße 2
Tel. +49 (0) 711/79 02 01-0  Fax -29
info@cti-systeme.de  www.cti-systeme.de
Menge: 1,000 Stk

**12 LED Anzeigebaustein LSE 08/16.9...**
LED Anzeigebaustein LSE 08/16.9...
- Betriebs-u. Meldespannung 24VDC
- 8 bzw. 16 Eingänge, NO (bei zweifarbiger Anzeige 16
  bzw. 32 Eingänge )
- LED Farbe rot, grün, gelb oder zweifarbige Anzeige
  rot/grün
- Integrierte LED-Prüftaste
- Fronteinbau ( Ausschnitt 138x68mm )
- Abmessungen: ( HxBxT ) 144x72x176mm
Vorgeschlagenes Fabrikat
Produkt: Anzeigebaustein LSE08/16
Hersteller: APS systems AG, www.APS-Systems.ch
Bestellhinweise ( Katalog LSE )
Ausführung LED Farbe Betriebs- u. Meldespannung
Eingänge Bestell-Nr.
Anzeigebaustein rot 24VDC 8 LSE.08.911.120
Anzeigebaustein gelb 24VDC 8 LSE.08.911.140
Anzeigebaustein grün 24VDC 8 LSE.08.911.150
Anzeigebaustein rot/grün 24VDC 8 LSE.08.911.190
Anzeigebaustein rotL 24VDC 16 LSE.16.911.120
Anzeigebaustein gelb 24VDC 16 LSE.16.911.140
Anzeigebaustein grün 24VDC 16 LSE.16.911.150
A nzeigebaustein r ot/grün 2 4VDC 1 6 L SE.16.911.190

Lieferant: CTi-Systeme GmbH
D-70182 Stuttgart  Schickstraße 2
Tel. +49 (0) 711/79 02 01-0  Fax -29
info@cti-systeme.de  www.cti-systeme.de
Menge: 1,000 Stk

**13 Störmeldesystem LSX**
Störmeldesystem LSX
Gerätebeschreibung:
Das modulare LSX Störmeldesystem nach DIN 19235 mit
Neu- oder Erstwertmeldung signalisiert Betriebs- oder
Störmeldungen mittels LED-Anzeigen und eingebauten
Summer. Am LSX CM-Modul kann ein Modem oder ein
Protokolldrucker angeschlossen werden. Die Ergänzung
des Systems mit einem Analog- oder GSM-Modem
ermöglicht den Versand von Betriebs- oder Störmeldungen
per SMS, E-Mail, Fax oder Pager. Per SMS-Funktion
kann der Benutzer ebenfalls Alarmmeldungen quittieren
und Ausgänge Fernschalten.
Technische Beschreibung:
Kommunikationsmodul CM: Grundbaustein mit 8 Eingängen
inklusive LED-Anzeige. Eingebauter Summer,
Potentialfreie Sammel, Gruppen und Hornausgängen mit
Kommunikationsschnittstelle
für Protokolldrucker oder Analog/GSM Modem.
Eingangsmodul IM: Zusatzmodul mit 8 Eingängen inklusive
LED-Anzeige. Eingebauter Summer,
Potentialfreie Sammel, Gruppen und Hornausgängen ohne
Kommunikationsschnittstelle.
Ausgangsmodul OM: Ausgangsmodul mit 8 programmierbaren
Relaisausgängen inkl. LED-Anzeige.
Technische Daten: CM-Modul IM-Modul OM-Modul
Masse BxHxT: 87,5 x 90 x 58mm 87,5 x 90 x 58mm 87,5 x
90 x 58mm
Einbaulage: DIN / beliebig DIN / beliebig DIN /
beliebig
Anschlüsse: Klemmleiste 2.5mm2 Klemmleiste 2.5mm2
Klemmleiste 2.5mm2
Temperaturbereich: -0°C bis 55°C -0°C bis 55°C -0°C bis
5 5°C
Schutzgrad: IP20 IP20 IP20
Betriebsspannung: 24VDC +/-20% 24VDC +/-20% 24VDC
+/-20%
Blinkfrequenz: 1 HZ 1 HZ 1 HZ
Schaltleistung Relais: Max. 3A / 250VAC Max. 3A /
250VAC Max. 3A / 250VAC
Leistungsaufnahme: Max. 5W Max. 5W Max. 5W
Ansprechverzögerung: Ca. 10 ms Ca. 10 ms Ca. 10 ms
Widerbereitschaftszeit: Ca. 1 sek. Ca. 1 sek. Ca. 1
sek.
Busdistanz: 1000m 1000m 1000m
Bezeichnung: Kommunikationsmodul CM 24VDC 832.650.020
Eingangsmodul IM 24VDC 832.650.010
Ausgangsmodul OM 24VDC 832.650.030
Analog-Modem 24VDC 832.700.901
GSM-Modem 24VDC 832.700.902
Magnetantenne zu GSM-Modem 2.0m UCA-AM
Stationsantenne zu GSM-Modem 5.0m UCA-AW
Antennenverlängerungskabel 5.0m 823.122.018
BCCS4 Buskabel Modulverbindungen 0.2m 832.600.031
Verbindungskabel CM zu Modem 1.5m 832.600.034
Verbindungskabel CM zu PC 3.0m 832.600.035
Netzgerät EcoPower PSS 242 24VDC/2A 862.332.420

Lieferant: CTi-Systeme GmbH
D-70182 Stuttgart  Schickstraße 2
Tel. +49 (0) 711/79 02 01-0  Fax -29
info@cti-systeme.de  www.cti-systeme.de
Menge: 1,000 Stk

**14 Rack Multi Control RMC**
Rack Multi Control RMC
Gerätebeschreibung:
Eigenständiges System zur Überwachung von Netzwerk- und
Serverräumen. Lokale Alarm-Meldungen in Form
von Text- und LED Anzeige inkl. Alarm-Summer.
Automatische Alarmübermittlung per E-Mail und SMS
mittels
GSM-Modem. Das System ist auf möglichst simple und
benutzerfreundliche Funktion und Konfiguration über den
Webbrowser ausgelegt.
Technische Beschreibung:
Version Rack 19" mit 8x digitalen Eingängen 24VDC, 3x
analogen Eingängen reserviert für Temperatursensoren,
1x analoger Eingang 24VDC für ein Signal von 4-20mA, 3x
potenzialfreie Relaiskontakte 230VAC/5A (NC/NO), 1x
Alarmausgang 1A (NC/NO) und 1x Door-Ausgang 1A. Freie
Zuordnung von max. 5 Meldelinien (E-Mail oder
SMS). Anschlussmöglichkeit und Verwaltung von
Zutrittscode.
Technische Daten:
Betriebsspannung: 230VAC inkl. Netzkabel
Schnittstellen: RS232 GSM-Modem-Connection / RS232
Front PC-Connection
Netzwerk: Ethernet 10BaseT IEE 802,3 10MB
Leistung: 20VA
Schutzart: IP 40
Gewicht: 2410g
Gehäuse: Stahl, pulverbeschichtet RAL 7035
Temperaturbereich: -5°C bis +45°C
Masse: Rack 19" / Höhe 44mm / Tiefe 115mm
Bezeichnung: Rack Multi Control RMC 901-0101
inkl. Netzkabel, 1x Temperatur-
Sensor 0.2 m, Installations-Set
Zubehör: Temperatur-Sensor 0.2m 901-0120
Temperatur-Sensor 3.0m 901-0121
Rauchmelder 901-0103
Luftfeuchtigkeitsmelder RFTF-I
Bewegungsmelder 901-0108
Magnetischer Türkontakt 901-0109
Wassermelder NVP-15 901-0106
Keypad RMC für Emka 2100 901-0102
Installations-Set: 4 Schrauben/Rackmutter 901-0126
GSM-Modem 24VDC 832.700.902
Magnetantenne GSM-Modem 2.0m UCA-AM
Stationsantenne GSM-Modem 5.0m UCA-AW
Antennenverlängerungskabel 5.0m 823.122.018

Lieferant: CTi-Systeme GmbH
D-70182 Stuttgart  Schickstraße 2
Tel. +49 (0) 711/79 02 01-0  Fax -29
info@cti-systeme.de  www.cti-systeme.de
Menge: 1,000 Stk

**15 Störmeldesystem TS70**
Störmeldesystem TS70
Gerätebeschreibung:
Das einfache modulare TS70 Störmeldesystem nach DIN
19235 signalisiert Betriebs- oder Störmeldungen mittels
LED-Anzeigen und eingebauten Summer. Das Bedienmodul
wird in der Schrank- oder Gerätefront eingebaut.
Durch Zusatzmodule IE 2470 kann das System bis auf max.
70 Eingängen ausgebaut werden. Der Aufbau der
Module erfolgt lokal mit einer Busdistanz von max. 3
Metern und wird mit einer PC-Tastatur programmiert.
Technische Beschreibung:
Bedienmodul CM 70: Anzeige- und Bedienelement für den
Fronteinbau. Integrierter
Summer mit Bedientasten für Horn und Sammelquittierung.
Ein- Ausgangsmodul OM 2470: Grundbaustein mit 6
Eingängen, Sammel, Gruppen und Hornausgängen
inklusive LED-Anzeige. Bedientasten für Horn und
Sammelquittierung.
Eingangs- Erweiterungsmodul IE 2470: Zusatzmodul mit 32
Eingängen inklusive LED-Anzeige (max. 64).
Technische Daten: CM 70-Modul OM 2470-Modul IE
2470-Modul
Masse BxHxT: 192 x 48 x 110mm 108 x 80 x 58mm 108 x 80
x 58mm
Ausschnitt: 186 x 45mm
Einbaulage: DIN / beliebig DIN / beliebig
Anschlüsse: Schraubklemmen Schraubklemmen
Betriebsspannung: 12-48VDC 12-48VDC 12-48VDC
Schaltleistung Relais: Max. 0.5A / 10-30VDC Max. 0.5A /
10-30VDC
Leistungsaufnahme: Max. 20W Max. 20W Max. 20W
Busdistanz: 3m 3m 3m
Bezeichnung: Bedienmodul CM 70 12-48VDC 832.500.1
Ein- Ausgangsmodul OM 2470 12-48VDC 832.500.2
Eingangs- Erweiterungsmodul IE 2470 12-48VDC 832.500.3
BCCS Buskabel kurz 0.1m 832.500.801
BCCS Buskabel lang 3.0m 832.500.802
AT-Kompakttastatur klein 832.400.050
Netzgerät EcoPower PSU 242 24VDC/2.5A 862.324.003

Lieferant: CTi-Systeme GmbH
D-70182 Stuttgart  Schickstraße 2
Tel. +49 (0) 711/79 02 01-0  Fax -29
info@cti-systeme.de  www.cti-systeme.de
Menge: 1,000 Stk

**16 Störmeldesystem TS400**
Störmeldesystem TS400
Gerätebeschreibung:
Das Störmeldesystem TS400 nach DIN 19235 ist dank des
flexiblen Aufbaus für alle Anwendungen ideal
konfigurierbar. Der breiten Palette an Analog- sowie
Digitaleingängen steht eine Vielzahl von Möglichkeiten
gegenüber. Die Textanzeige BIAS 400 informiert Sie über
Betriebs- und Störmeldungen. Die Meldungen können
als Sprachmeldung, Fax, SMS, E-Mail oder Pager- Meldung
versandt werden. Die Verbindung der Knoten erfolgt
mittels gängiger Netzwerktechnik und kann daher in die
bestehende Infrastruktur einfach integriert werden.
Konfiguriert wird die Anlage mittels Browser entweder
direkt am CPU oder mit einem Rechner im Netzwerk.
- System nach DIN19235 - Modular erweiterbar -
  Fernübermittlung von Meldungen
- Zeitsynchronisierung Zeitserver - Fernwartung -
  Eingänge umschaltbar auf NO/NC
- Passwortgeschützter Zugriff - Erschliessung Ethernet
- Verzögerung Eingänge einstellbar
- Systemwartung mit Internetbrowser - Teilautonomie der
Knoten - Integrierte Text to Speach Engine
Vorgeschlagenes Fabrikat
Produkt: Störmeldesystem TS400
Hersteller: APS systems AG, www.APS-Systems.ch
Technische Beschreibung:
CPU: Zentrale Steuereinheit mit 500MHz Taktfrequenz und
512MB RAM. Alle Vorgänge werden in
Log-Files abgelegt und können jederzeit eingesehen und
ausgewertet werden. Sie stellt die
Kommunikation unter allen Systemkomponenten via
gängiger Netzwerktechnik sicher.
BIAS 400: Auf dem BIAS 400 werden alle Meldungen im
Klartext angezeigt und zusätzlich wird bei
Alarmen der integrierte Hörmelder aktiviert. Mit den
Tasten können Alarme quittiert werden
und das Log-File der letzten 1000 Ereignisse eingesehen
werden.
Modem: Zum Übermittlung von Meldungen mittels analoger
Telefonleitung inkl. Versand von SMS.
Wago: Der Controller ist der intelligente Startpunkt
eines jeden Knotens. Jeder Controller kann
2040 digitale oder 1020 analoge Ein- oder Ausgänge
verwalten. Dank bewährter WAGO
Technik steht eine breite Palette von Ein- und
Ausgängen zur Verfügung. Alle Varianten der
750er Serie können eingesetzt werden.
Technische Daten: CPU BIAS 400 Modem Wago
Maße BxHxT: 165x46x110mm 250x175x24mm 87,5x90x58mm
12/51x65x100mm
Gewicht: 700g 1320g 120g 50/184g
Gehäuse: Aluminium Aluminium eloxiert Aluminium
Kunststoff
Betriebsspannung: 10 - 30VDC Nominal 24VDC 6-32VDC
24VDC
Leistung: 10W 8W 1W
Temperaturbereich: -25 bis +70 °C 0 bis +55 °C -0°C bis
60°C 0 bis +55 °C
Schutzgrad: IP20 IP40 IP50 IP20
Bezeichnung: CPU Flash 4GB 24VDC 832.700.103
BIAS 400 Textanzeige 24VDC 832.700.400
Übergangsmodul RJ45 24VDC 832.400.911
Analog Modem xmodus 24VDC 832.700.901
Ethernet TPC/IP Feldbus-Control 24VDC 832.700-841
8-Kanal Digital Eingangsklemme 24VDC 750-430
2-Kanal Relaisausgangsklemme 230VAC 750-430
Endmodul/Endklemme 750-600
Moxa Switch 4-fach 24VDC 832.900.926
EcoPower Netzteil 24VDC/3A 862.332.430

Lieferant: CTi-Systeme GmbH
D-70182 Stuttgart  Schickstraße 2
Tel. +49 (0) 711/79 02 01-0  Fax -29
info@cti-systeme.de  www.cti-systeme.de
Menge: 1,000 Stk

**17 Verzögerungsglied VG**
Verzögerungsglied VG
  einfachste Verdrahtung
  keine Beachtung der Polarität
  Halbleiterausgang
  hohe Schalthäufigkeit
  hochwertige Bauelemente
  Allstrombetrieb
  Abmessung: HxBxT: 75x17.5x60mm
Beschreibung
Das Verzögerungsglied VG 99/100/101 ist ein
einschaltverzögernder 2-Pol für Allstrombetrieb. Es
dient der
temporären Unterdrückung von Signalen sowie der
verzögerten Einschaltung von Magnetventilen, mittleren
Schützen, Relais usw. mit einer Stromaufnahme von 10
bis 500 mA. Die Verzögerungszeit kann von außen
stufenlos eingestellt werden. Das Gerät kann an
Wechselspannung sowie auch an un- oder teilgesiebter
Gleichspannung ab Gleichrichterbrücke betrieben werden.
Bestellhinweise ( Katalog VG)
Bezeichnung Betriebsspannung Zeitbereich Bestell-Nr.
VG 99.024 20-30V AC/DC 0.09-13.6s 825.005.0001
VG 99.060 29-72V AC/DC 0.09-13.6s 825.005.0002
VG 99.110 88-175V AC/DC 0.09-13.6s 825.005.0003
VG 99.220 175-250V AC/DC 0.09-13.6s 825.005.0004
VG 100.024 20-30V AC/DC 0.6-100s 825.006.0001
VG 100.060 29-72V AC/DC 0.6-100s 825.006.0002
VG 100.110 88-175V AC/DC 0.6-100s 825.006.0003
VG 100.220 175-250V AC/DC 0.6-100s 825.006.0004
VG 101.024 20-30V AC/DC 0.25-40min 825.007.0001
VG 101.060 29-72V AC/DC 0.25-40min 825.007.0002
VG 101.110 88-175V AC/DC 0.25-40min 825.007.0003
VG 101.220 175-250V AC/DC 0.25-40min 825.007.0004

Lieferant: CTi-Systeme GmbH
D-70182 Stuttgart  Schickstraße 2
Tel. +49 (0) 711/79 02 01-0  Fax -29
info@cti-systeme.de  www.cti-systeme.de
Menge: 1,000 Stk

**18 Voice agent**
Voice a gent
Gerätebeschreibung:
Stand-alone Gerät zur Zustandskontrolle und
Fernalarmierung. Aufbau auf DIN-Hutschiene und
Normausschnitt
für Verteiler. Weitbereichs-Spannungsversorgung
100-240VAC oder 18-70VDC. Kleinspannung für
Meldeeingänge intern erzeugt. Total 16 Eingänge, bis zu
8 umschaltbar auf Analogbetrieb. 4 Ausgänge,
potentialfreie Relaiskontakte. Display zur Anzeige des
Betriebszustandes und der Alarme. Bedienrad zur
einfachen Konfigurierung der Teilnehmerdaten und
Geräteeinstellungen. Integrierte Akkuladesteuerung zum
Anschluss eines externen Akkus. Überwachung der
Netzspannung, Batteriespannung und der
Telefonverbindung.
Integriertes analoges Modem oder GSM (900/1800MHz) und
Netzwerkanschluss. Programmierung ohne Software
mittels Webbrowser. Möglichkeit zur Fernwartung über
Netzwerk oder Telefonanschluss. Einteilung der bis zu
30
Teilnehmer in 8 Pikettgruppen. Schaltuhrkanäle zur
zeitlichen Einteilung des Alarmablaufs. Versand von
Sprachmeldungen, SMS oder E-Mail. Möglichkeit zyklische
Testalarme zu versenden.
Vorgeschlagenes Fabrikat
Produkt: Störmelder VOICE agent
Hersteller: APS systems AG, www.APS-Systems.ch
Technische Daten:
Betriebsspannung: 230VAC (100-240VAC/ 47-62-3Hz) oder
24VDC (18-70VDC)
Netzwerk: Ethernet 10BaseT IEE 802,3 10MB
IP Adresse. DHCP oder fix
Leistungsaufnahme: max. 10W
Schutzart: IP 20
Gewicht: 650g
Gehäuse: Stahl, pulverbeschichtet
Temperaturbereich: 0°C bis +40°C
Masse: 175x120x68mm
Ausgangsrelais: 4 Stk. max. 6A AC1
Analoge Eingänge bis 8 Stk. 0-10V (0-20mA mit Shunt)
Display: 3 Zeilen LCD
Bezeichnung: VOICE agent, analog, 100-240VAC
832.200.000
VOICE agent, analog, 24VDC 832.200.100
VOICE agent, GSM, 100-240VAC 832.210.000
VOICE agent, GSM, 24VDC 832.210.100
Netzgerät EcoPower PSS 242 24VDC/2A 862.332.420
Zubehör: Batterie 1.2Ah 192-000
Rauchmelder 901-0103
Magnetischer Türkontakt 901-0109
Wasser/Oelmelder 5mm mit 5m Kabel SWM5
Feuchte/Temperaturfühler 0-100%rF -30 bis 70°C o. Dis
play AFT-U
Feuchte/Temperaturfühler 0-100%rF -0 bis 50°C o. Disp
lay RHT-01
Feuchte/Temperaturfühler 0-100%rF -0 bis 50°C m. Disp
lay KLH-100-N

Lieferant: CTi-Systeme GmbH
D-70182 Stuttgart  Schickstraße 2
Tel. +49 (0) 711/79 02 01-0  Fax -29
info@cti-systeme.de  www.cti-systeme.de
Menge: 1,000 Stk
